# AEV Freienhufen- Verwaltungsgebäude
Angebotsaufforderung (GAEB DA XML 3.2, DA83)
Projekt: 2024-0267
Währung: EUR
Nebenangebote zugelassen: ja
Erstellt mit: GXML Toolbox V3.3 R20210630, iTWO_64 V12.0.427, 13.03.2026

## Allgemeine Vorbemerkungen
Allgemeine Vorbemergungen

Projektname:
Neubau Bürogebäude AEV, Bergmannstraße 42, 01983 Freienhufen

Bauherr:
Abfallentsorgungsverband Schwarze Elster
Körperschaft des öffentlichen Rechts
Hüttenstraße 1c
01979 Lauchhammer

Art und Umfang der Leistung:
Im nachstehenden Leistungsverzeichnis werden die Dachdecker- und Dachklempnerarbeiten für den Neubau, Verwaltungsstandort in Freienhufen beschrieben.

Für die Durchführung der ausgeschriebenen Leistungen gelten zusätzlich zur VOB Teil B und C jeweils in der zum Zeitpunkt der Auftragserteilung gütigen Ausgabe, alle entsprechenden DIN- und EN-Normen (oder gleichwertige), die anerkannten Regeln der Technik, die behördlichen Auflagen, die einschlägigen Unfallschutzbestimmungen der Bauberufsgenossenschaft, Einhaltung der Unfallverhütungsvorschriften, sowie die Richtlinien und Vorschriften der jeweiligen Fachverbände und Materialhersteller. Die Allgemeinen Vorbemerkungen und zusätzlichen technischen Vertragsbedingungen (ZTV) dieses Leistungsverzeichnis gelten in Ergänzung.

## Baubeschreibung Allgemein
1. Baubeschreibung Allgemein

1.1 Allgemein
Der Abfallentsorgungsverband AEV Schwarze-Elster möchte in Freienhufen ein neues Bürogebäude mit Garage und einem Lagerraum errichten lassen.
Das Gebäude ist eingeschossig, nicht unterkellert. Garage und Lagerraum werden in massiver Bauweise errichtet. Das Bürogebäude ist als Holzkonstruktion mit aussteifenden massiven Wänden geplant.
Das Gebäude ist maximal ca. 58,3 m lang und maximal ca. 27,5 m breit. Das Dach ist als Flachdach mit Gefälledämmung geplant, die Höhe der Attika beträgt ca. 5,5 m über Oberkante Bestandsgelände. Das Objekt besitzt eine Grundfläche von ca. 1265 m².
Das Gebäude wird mit einer Sole-Wasser-Wärmepumpe beheizt. Eine Feuerstätte ist nicht vorhanden.
Auf dem Dach wird eine PV-Anlage angeordnet.

1.2. Art und Umfang
Die Leistung des vorliegenden Leistungsverzeichnisses umfasst nachfolgende Arbeiten:
- Dachabdichtungs- und Dämmarbeiten
- Dachklempnerarbeiten
Die Anlage befindet sich im Verantwortungsbereich des AEV Schwarze Elster. Sind Leistungen des AN erforderlich, welche im Leistungsverzeichnis nicht aufgeführt sind, hat der AN den AG davon vor Baubeginn schriftlich in Kenntnis zu setzen.

1.3. Auftraggeberaufgaben nach Baustellenverordnung
Die Verordnung über den Sicherheits- und Gesundheitsschutz auf Baustellen (Baustellenverordnung - BaustellV) ist zu beachten. Der SiGeKo wird vom AG gestellt.
1.4 Erschließungssituation
Alle benötigten Medien liegen in ausreichender Dimensionierung am Grundstück an. Bauwasser- und Baustromanschlüsse werden durch die Zentrale Baustelleneinrichtung bereitgestellt. Übergabepunkte sind auf dem beiliegenden BE-Plan markiert.
Der Internetanschluss der Bestandsgebäude kann zur Bauphase nicht mitgenutzt werden. Sollte der AN Internet benötigen, muss dies selbst beschafft werden.

Die im Baufeld vorhandenen Bäume wurden in einer Vor-Ab-Maßnahme bereits entfernt

1.5. Ausgeführte Vorarbeiten
Im Vorfeld der ausgeschriebenen Leistungen sind die Rohbauarbeiten für das neue Verwaltungsgebäude erfolgt.

1.6. Beweissicherung / Bestandsaufnahme
Vom AG wird keine Beweissicherung durchgeführt.
Der vorhandene Zustand von Anlagen jeglicher Art im Baustellenbereich ist durch den AN mit geeigneten Methoden zu sichern (ohne gesonderte Vergütung).

1.7. Vermessung
Durch den AG werden dem AN Hauptbezugsachsen und Höhenpunkte zur Verfügung gestellt. Diese sind durch den AN zu sichern. Alle weiteren Achsen und Höhen sind eigenverantwortlich herzustellen. Sämtliche
Vermessungsarbeiten, die beim AN notwendig werden, um seine Bauleistungen auszuführen, sind in den
Angebotspreisen zu berücksichtigen. Eine besondere Vergütung erfolgt nicht.

1.8. Kampfmittelbeseitigung
Die Kampfmittelabfrage wurde durch den AG gestellt. Das Baugrundstück befindet sich nicht in einer Kampfmittelverdachtsfläche.

1.9. Gleichzeitig laufende Bauarbeiten
Während der Dachdecker- und Dachklempnerarbeiten werden Arbeiten anderer Gewerke zeitgleich/ parallel und zeitlich aufbauend stattfinden. Alle erforderlichen Abstimmungen und Koordinationen der eigenen Leistung mit der Leistung Dritter sind Sache des AN. Sofern der AN den Einsatz von Nachunternehmern vorsieht, hat der AN die Leistungen seiner Nachunternehmer stets zu koordinieren. Dies gilt auch für Leistungen mit Schnittstellen zu anderen Unternehmern des Auftraggebers.

1.10. Mindestanforderungen für Nebenangebote (soweit Nebenangebote zugelassen)
Nebenangebote sind nicht zugelassen.

## Angaben zur Baustelle
2. Angaben zur Baustelle

Der Bieter sollte sich vor Angebotsabgabe über die Art und den Umfang der auszuführenden Leistungen, einschließlich aller technologischen Besonderheiten sowie der örtlichen Verhältnisse des Baubereichs und den damit verbundenen preisbeeinflussenden Umständen (z.B. Baugelände, Transport und Umsetzen von Maschinen, Geräten und Anlagen, Zugänge und Zufahrten, Flächen für die Baustelleneinrichtung bzw. Lagerplätze) informieren und eventuelle Unklarheiten klären.

2.1 Lage der Baustelle
Das Grundstück befindet sich in der

  Bergmannstraße 42
  01983 Großräschen, Ortsteil Freienhufen.

2.2. Vorhandene öffentliche Verkehrswege
Die Baustelle ist über die  B96, Großräschener Straße und  der Bergmannstraße zu erreichen.

2.3 Hinweise für die Angebotserarbeitung
Auf dem Baugelände wird bauseitig eine zentrale Baustelleneinrichtung errichtet. Über diese zentrale BE werden Sanitäreinrichtungen, Erste-Hilfe-Container und Anschlusspunkte für Verbrauchsmedien zur Verfügung gestellt. Die zentrale Baustelleneinrichtung enthält darüber hinaus eine zentrale Baustellenentsorgung.  Darüber können die Unternehmen Baumisch-sowie Holzabfälle entsorgen. Verpackunsgmaterialien werden durch die AN selbststänidg entsorgt. Dies ist in die Einheitspreise einzukalkulieren. Über die bietereigene BE sind weiterhin die notwendigen Unterverteilungen der Verbrauchsmedien, die Zufahrten, Lagerflächen etc. sowie die Lager- und Bürocontainer zu kalkulieren.

Als Umlagen werden folgende Kosten mit den Abschlagszahlungen und mit der Schlussabrechnung
vom AG anteilig bei allen beteiligten Firmen in Abzug gebracht:
  => für die Baustromentnahme 0,2 % der Bruttoabrechnungssumme
  => für die Bauwasserentnahme 0,2 % der Bruttoabrechnungssumme
  => für die Bauwesenversicherung 0,2 % der Bruttoabrechnungssumme
  => für die zentrale Baustellenentsorgung 0,2 % der Bruttoabrechnungssumme
  => für die zentrale Baustelleneinrichtung 2 % der Bruttoabrechnungssumme

Aufstell-, Lagerplätze und Zufahrten der Baustelle sind in Absprache mit der Bauüberwachung und dem  AG festzulegen (siehe hierzu auch beiliegenden BE-Plan).
Flächen stehen im Baufeld nur im begrenzten Maß zur Verfügung. Zusätzlich benötigte Flächen sind  nach Absprache in Regie und auf Kosten des AN zu beschaffen. Die Beschaffung und Herrichtung von Zufahrtsmöglichkeiten ist Sache des AN, einschl. der laufenden Reinigung und Instandsetzung.

Verkehrsrechtliche Genehmigungen (z. B. für evtl. Straßensperrrungen) sind vom AN eigenständig zu  beantragen. Die Kosten / Gebühren trägt der AN.

Die Baustelle unterliegt witterungsbedingten Einflüssen. Die normalen, der Jahreszeit entsprechenden Auswirkungen dieser Einflüsse wie Niederschläge, Nebel, Wind, Frost und Schnee sind, soweit diese
die 20-jährigen Spitzenwerte nicht überschreiten, der Kalkulation zugrunde zu legen. Zu den
vertraglichen Pflichten, die mit den Preisen abgegolten sind, gehört die Beseitigung von Schnee und Eis im Bereich der unmittelbaren Arbeitsplätze sowie der Schutz der Bauteile vor witterungsbedingten
Schäden. Diese Behinderungen geben dem Auftragnehmer keinen Anspruch auf gesonderte Vergütung
bzw. Bauzeitverlängerung.

Genehmigungen, Zulassungen, Abnahmen u.ä. werden vom AN rechtzeitig eingeholt bzw. veranlasst. Im Besonderen vor der Herstellung  von Statisch relevanten Bauteilen ist vom AN die Abnahme durch den Prüfingenieur zur erwirken. Die örtliche Bauleitung des  AG ist von allen diesbezüglichen Maßnahmen rechtzeitig in Kenntnis zu setzen. Dafür anfallende Aufwendungen, Kosten, Gebühren u.ä. sind Bestandteil des Angebots.

Bautagebuch / Baubesprechungen:
Der AN händigt der Bauüberwachung des AG unaufgefordert wöchentliche Berichte über den Fortgang
der Arbeiten, Zahl der Beschäftigten, Witterungsverhältnisse sowie über besondere Vorkommnisse und
Anordnungen aus (Bautagebuch).
Ein bevollmächtigter Vertreter des AN nimmt an den wöchentlichen Baubesprechungen teil.

Zum Verhalten aller am Bau Beteiligten gelten folgende Bedingungen:
Auf dem Gelände ist das Parken von Privat-PKW nicht gestattet. Auch gewerbliche Fahrzeuge dürfen im  Baustellenbereich nicht geparkt werden. Das Befahren der Baustelle zum Be- und Entladen ist gestattet.
Zusätzliche Aufwendungen für das Parken im öffentlichen Raum sind in die Einheitspreise einzurechnen.
Bei An- und Abtransporten verpflichtet sich der Unternehmer die benachbarten Straßen unbedingt
frei von Verunreinigungen und Beschädigungen zu halten.
Die arbeitstägliche Reinigung der Arbeitsbereiche und Entsorgung von Schutt etc. ist durch den
Auftragnehmer sicherzustellen.
Flex- / Heißarbeiten sind nur mit entsprechendem Erlaubnisschein auszuführen.
Diesen stellt die BÜ des AG aus.
Sprossenleitern sind auf der kompletten Baustelle nicht gestattet. Es sind Stufenleitern
oder Rollrüstungen zu verwenden.

## VGAEV06 Dachdecker und Dachklempnerarbeiten
Datum: 13.03.2026

### Bereich 1 Dachdecker- und Dachklempnerarbeiten

#### Abschnitt 1.1 Vorbereitende Arbeiten

**1.1.10 Werk-/ und Montageplanung, Dachabdichtung**
*** Pauschalposition
Werk-/ und Montageplanung für die Leistung der Dachabdichtung, wie folgt:

Vom Auftragnehmer sind auf Grundlage der vom Auftraggeber übergebenen Planungsunterlagen folgende weitere Unterlagen für die nachfolgend im LV beschriebenen Leistungen anzufertigen bzw. zu liefern:
- Windsogberechnung
- Gefälle- / Verlegepläne
- Entwässerungs- / Ablaufberechnung
- Pläne für Detail- und Anschlusskonstruktionen
- Berechnugn Balastierung PV-System/Unterkonstrutkion
- etc.

Einschl. Abstimmungsaufwand.
Die Unterlagen sind rechtzeitig zur Prüfung vorzulegen und notwendige Änderungen einzuarbeiten.
Menge: 1,000 psch
BT: 4&5
DIN276_18: 363

**1.1.20 Werk- und Montageplanung, Seilsicherungssystem**
*** Pauschalposition
Werk- & Montageplanung für nachfolgend beschriebene Seilsicherungssysteme, wie folgt:

Seilsicherungssystem.
=> überfahrbares Seilsicherungssystem mit in der massiven
  Dachdecke befestigten Anschlagpunkten

Leistungen:
=> Bestandsanalyse der Untergrundbeschaffenheiten
=> Einmessung / Verortung der Anschlagpunkte
=> Festlegung aller notwendigen Systemkomponenten für die
  Umsetzung der Aufgabenstellung.
=> Detail- und Konstruktionszeichnungen
=> Montagedokumentation
=> Sachverständigenabnahme mit Prüfbericht
=> etc.

Die Unterlagen sind dem Architekten sowie den Prüf- und Fachingenieuren zur Korrektur und Freigabe vorzulegen.

Die Unterlagen sind 2-fach in Papierform sowie 1-fach in Datenform zu überreichen.
Menge: 1,000 psch
Orte: 1; BT: 4&5; DIN276_08: 334; DIN276_18: 334
DIN276_18: 363

**1.1.30 Werk-/ und Montageplanung Stehfalzdeckung**
*** Pauschalposition
Werk-/ und Montageplanung für die Leistung der Stehfalzdeckung im Bereich der Dachauskragung, wie folgt:

Vom Auftragnehmer sind auf Grundlage der vom Auftraggeber übergebenen Planungsunterlagen folgende weitere Unterlagen für die nachfolgend im LV beschriebenen Leistungen anzufertigen bzw. zu liefern:
- Werkplanung und Verlegepläne
- statische Nachweise für
  => Befestigungs- und Verbindungsmittel
  => Dimensionierung von Unterkonstruktionen
- Detail- und Anschlusskonstruktionen
- etc.

Einschl. Abstimmungsaufwand.
Die Unterlagen sind rechtzeitig zur Prüfung vorzulegen und notwendige Änderungen einzuarbeiten.
Menge: 1,000 psch
BT: 4&5
DIN276_18: 363

#### Abschnitt 1.2 Flachdach Systemaufbau Bürogebäude

*Hinweis: +++Flachdach Systemaufbau Bürogebäude+++*

**1.2.10 Trenn- und Ausgleichslage lose verlegt und mechanisch befestigt**
Trenn- und Ausgleichslage
lose verlegt und mechanisch befestigt

Elastomerbitumenbahn nach DIN EN 13707, als dauerhaft
funktionale Trenn- und Ausgleichslage.
Leistungs- und Funktionsanforderungen:
- Dicke: ca. 2,0 mm
- oberseitig: folienkaschiert
- unterseitig: vlieskaschiert
- Trägereinlage: Polyestervlies
- Maximale Zugkraft nach DIN 12311-1
 l: > 550 N/50 mm, q: > 300 N/50 mm
- Dehnung nach DIN 12311-1: l + q: > 20 %
- Kaltbiegeverhalten nach DIN EN 1109: < -20 °C
- Wärmestandfestigkeit nach DIN EN 1110: > +120 °C
liefern und gem. Herstellervorgaben auf den Untergrund
fachgerecht lose verlegen und nach DIN EN 1991
mechanisch befestigen. Längsnaht- und Kopfstoßüberdeckung mind. 8 cm breit herstellen. Stöße versetzt
anordnen.
Menge: 1020,000 m²
DIN276_18: 363

**1.2.20 Dampfsperre vollflächig verschweißt als Behelfsabdichtung**
Dampfsperre
vollflächig verschweißt als Behelfsabdichtung

Elastomerbitumen-Schweißbahn als Dampfsperrbahn
nach DIN EN 13 970.
Leistungs- und Funktionsanforderungen:
- Dicke ca. 4 mm
- oberseitig: feinbestreut, schwarz mit Nahtstreifen
- unterseitig: folienkaschiert
- offene Liegezeit bzw. UV-stabil: 6 Monate
- Trägereinlage: Kombinationsträger
 PET/Alu/PET + Glasgewebe
- Durchtrittsicher
- Maximale Zugkraft nach DIN 12311-1:
 l: > 1000 N/50 mm, q: > 1000 N/50 mm
- Dehnung nach DIN 12311-1: l + q: > 2 %
- Diffusionswiderstand (Sd-Wert) nach
 DIN EN 1931: > 1500 m
- Kaltbiegeverhalten nach DIN EN 1109: < -30 °C
- Wärmestandfestigkeit nach DIN EN 1110: > + 110 °C
- Widerstand gegen stoßartige Belastung nach
 DIN EN 12691: > 300 mm Verfahren B
- kurzfristige Behelfsabdichtung
Liefern und gem. Herstellervorgaben auf den Untergrund
fachgerecht vollflächig verschweißen. Längsnaht- und
Kopfstoßüberdeckung mind. 8 cm breit fachgerecht
verschweißen. Stöße versetzt anordnen.Bei Verlegung auf
Stahltrapezblech: Längsnaht auf dem Obergurt anordnen
und Kopfstoß mit geeignetem Flachblech unterlegen. Im
Bereich von An- und Abschlüssen sowie
Dachdurchdringungen ist die Bahn luftdicht
anzuschließen.
Menge: 1020,000 m²
DIN276_18: 363

**1.2.30 Wärmedämmung PIR windsogsicher mit Schaumkleber verklebt, D=60 mm**
Wärmedämmung PIR
windsogsicher mit Schaumkleber verklebt

Polyurethan-Hartschaumplatten, nach DIN EN 13165,
für genutzte und nicht genutzte Dachflächen.
Leistungs- und Funktionsanforderungen:
- Anwendungstyp nach 4108-10: DAA dh,
 hohe Druckbelastbarkeit
- Deckschichten: Aluminium
- umlaufenden Stufenfalz
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 600 x 1200 mm
liefern und auf den Untergrund mit Schaumkleber
streifenweise windsogsicher nach DIN EN 1991-1-4
verkleben.
Platten versetzt anordnen und dicht stoßen.

Plattendicke: 60 mm
Menge: 1020,000 m²
DIN276_18: 363

**1.2.40 Gefälledämmung PIR windsogsicher mit Schaumkleber verklebt, D i.M.= 120 mm**
Gefälledämmung PIR
windsogsicher mit Schaumkleber verklebt

Polyurethan-Hartschaumplatte mit Gefälle, nach
DIN EN 13165, für genutzte und nicht genutzte
Dachflächen.
Leistungs- und Funktionsanforderungen:
- Anwendungstyp nach 4108-10: DAA dh,
 hohe Druckbelastbarkeit
- Deckschichten: Aluminium
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 1200 x 1200 mm
liefern und auf den Untergrund nach geprüftem
Gefälleplan mit Schaumkleber streifenweise
windsogsicher nach DIN EN 1991-1-4 verkleben.
Platten versetzt anordnen und dicht stoßen.
Gefälle: 2 %
Mittlere Dicke: ca. 120 mm
- einschließlich Grat- und Kehlplatten

Hinweis:
Bei Überschreitung der maximalen Lieferdicke,
ist eine flächige Unterlegung mit geeigneten
Flachplatten gem. Herstellervorgaben erforderlich.
Die Verarbeitung der Unterlegung erfolgt nach
Herstellervorgaben verklebt verlegt.
Die Flachplatten sind fugenversetz anzuordnen.
Diese Leistung ist im Einheitspreis einzukalkulieren
und wird nicht gesondert vergütet.

Der U-Wert muss nach DIN EN 6946 nachgewiesen werden.
Menge: 1020,000 m²
DIN276_18: 363

**1.2.50 Erste Lage der Abdichtung vollflächig verklebt als Behelfsabdichtung**
Erste Lage der Abdichtung
vollflächig verklebt als Behelfsabdichtung

Elastomerbitumen-
Kaltselbstklebebahn als untere Lage
nach DIN EN 13707 und DIN EN 13969 mit variabler
Nahtfügetechnik.
Leistungs- und Funktionsanforderungen:
- Anwendungskurzzeichen nach
 DIN/TS 20000-201: DU PYE KTG KSP 3,5
 DIN/TS 20000-202: PYE KTG KSP 3,5
- Dicke: ca. 3,5 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.
Menge: 1020,000 m²
DIN276_18: 363

**1.2.60 Oberlage der Abdichtung vollflächig verschweißt**
Oberlage der Abdichtung
vollflächig verschweißt

Top-Polymerbitumen-Schweißbahn mit integriertem
Wurzelschutz als obere Lage nach DIN EN 13707 und
DIN EN 13969, mit einer mechanisch hochbelastbaren und
dimensionsstabilen Kombinationsträgereinlage in
Verbindung mit hochwertigsten Bitumenrezepturen,
oberseitig APP-Bitumen für extrem gute Wärmestandfestigkeit und unterseitig SBS-Bitumen für beste
Verschweißbarkeit.
Leistungs- und Funktionsanforderungen:
- Anwendungskurzzeichen nach
 DIN/TS 20000-201: DO PYE/PYP-KTP 300 S5
 DIN/TS 20000-202: BA PYE/PYP-KTP 300 S5
- Dicke ca. 5,2 mm
- oberseitig: beschiefert, grünweiß
- unterseitig: folienkaschiert
- Trägereinlage: Polyesterverbund (KTP) 300 g/m²
- Maximale Zugkraft nach DIN 12311-1:
 l + q: > 1450 N/50 mm
- Dehnung nach DIN 12311-1: l + q: > 23 %
- Maßhaltigkeit nach DIN EN 1107: < 0,1 %
- Kaltbiegeverhalten nach DIN EN 1109: oben < -25 °C,
 unten < -40 °C
- Wärmestandfestigkeit nach DIN EN 1110: oben > +150 °C
 unten > +120 °C
- Fremdüberwachung der Qualität bei der Herstellung
 durch TÜV SÜD
- Verhalten bei Brand von außen, im System geprüft
 nach DIN CEN/TS 1187 und eingestuft in BROOF(t1)
- wurzelresistent nach FLL-Richtlinie, einschließlich
 rhizombildender Quecke.
liefern und gem. Herstellervorgaben auf den Untergrund
fachgerecht vollflächig verschweißen. Längsnaht- und
Kopfstoßüberdeckung min. 8 cm breit fachgerecht
verschweißen. Stöße versetzt anordnen.
Menge: 1020,000 m²
DIN276_18: 363

**1.2.70 Schutzlage Faserschutzmatte, lose verlegt**
Schutzlage
Faserschutzmatte, lose verlegt

Schutzlage aus Polyester- und Polypropylen-
Fasermischung, mechanisch und thermisch verfestigt.
Leistungs- und Funktionsanforderungen:
- mechanisch hoch belastbar
- geruchsneutral
- Flächengewicht: ca. 600 g/qm
- Dicke: 4 mm
- Abmessung 2,0 x 30,0 m
- Pyramiden-Durchdrückkraft nach DIN EN 14574: 414 N
- Georobustheitsklasse: GRK 3
- Wasseraufnahme: 3,0 l/qm
liefern und mit mind. 10 cm Überdeckung lose verlegen.
Menge: 1020,000 m²
DIN276_18: 363

**1.2.80 Drän- und Speicherelement stumpf gestoßen, lose verlegt**
Drän- und Speicherelement
stumpf gestoßen, lose verlegt

Druckbelastbares Drän- und Speicherelement
multifunktional anwendbar für Dachbegrünung und
begehbare Verkehrsflächen aus HDPE Regenerat.
Leistungs- und Funktionsanforderungen:
- Flächengewicht: 1,8 kg/qm
- Noppenhöhe: 40 mm
- Plattengröße inklusive Falz: 1040 x 2030 mm
- Deckmaß: 2,1 qm
- Druckfestigkeit: 80 kPa
 verfüllt mit Split 2/5 mm
- Füllvolumen: 21,0 l/qm
- Wasserspeichervermögen: 13,5 l/qm
- Wasserableitvermögen in der Ebene nach
 DIN EN ISO 12958, Belastung 20 kPa,
 hydraulischer Gradient i = 0,01 (Gefälle 1%):
 Längsrichtung 0,75 l/ms,
 hydraulischer Gradient i = 0,02 (Gefälle 2%):
 Längsrichtung 1,08 l/ms
liefern und auf der Schutzlage stumpf gestoßen,
fachgerecht lose verlegen.
Menge: 1020,000 m²
DIN276_18: 363

**1.2.90 Filterschicht Filtervlies**
Filterschicht Filtervlies

Filterschicht für Dachbegrünung aus
Polyester/Polypropylen.
Leistungs- und Funktionsanforderungen:
- Flächengewicht: 125 g/qm
- Abmessung: 2,0 x 100,0 m oder 1,0 x 200,0 m
- Öffnungsweite O 90: 0,126 mm
- Stempeldurchdrückkraft nach DIN EN ISO 12236:
 > 1.000 N
- Geotextilrobustheitsklasse: GRK 2
- Wasserdurchlässigkeit VI H50: 0,11 m/s
liefern und auf der Dränschicht mit 10 cm Überlappung
lose verlegen.
Menge: 1020,000 m²
DIN276_18: 363

**1.2.100 Vegetationstragschicht Extensiv-Substrat für Ballastierung Photovoltaik**
Vegetationstragschicht
Extensiv-Substrat für Ballastierung Photovoltaik

Mineralisches Schüttstoffgemisch aus Lava, Basalt,
Blähschiefer, Ziegel und Bims, mit geringen
Anteilen organischer Substanz, für Extensivbegrünungen,
nach FLL-Dachbegrünungsrichtlinie geprüft.
Vegetationstechnische Eigenschaften:
- maximale Wasserkapazität (WK): 33 Vol.-%
- Luftgehalt bei maximaler Wasserkapazität: 15,5 Vol.-%
- Gesamtporenvolumen: 48,5 Vol.-%
- Wasserdurchlässigkeit: 79 mm/min
- pH-Wert: 7,9
- Salzgehalt: 1,1 g/l
- Gehalt an organischer Substanz: 25,4 g/l
- Volumengewicht:
 trocken: ca. 1180 - 1230 kg/cbm
 wassergesättigt: ca. 1480 - 1530 kg/cbm
liefern, in loser Schüttung aufbringen und gleichmäßig
verteilen.

Schichtdicke: 12 cm

Hinweis:
Einbaugenauigkeit: +/- 1,5 cm
Verdichtungsfaktor für Transport und Einbau: ca. 20 %
Die Abrechnung erfolgt lt. Nachweis Lieferscheine und
ist auf Bedarf vorzulegen.
Menge: 750,000 m²
DIN276_18: 363

**1.2.110 Sedum-Sprossenmischung für Extensivbegrünungen**
Sedum-Sprossenmischung für Extensivbegrünungen
Sedumsprossen in mind. 5 verschiedenen Arten gleichmäßig auf der Dachfläche ausbringen und leicht einarbeiten.
Menge: 750,000 m²
BT: 4&5
DIN276_18: 363

**1.2.120 Auflastgehaltende PV-Unterkonstruktion OW**
Auflastgehaltende PV-Unterkonstruktion

Ost-West-ausgerichtete, auflastgehaltene Solaraufständerung zur durchdringungsfreien Befestigung
von Photovoltaik-Modulen für begrünte oder bekieste
Flachdächer mit geringem Gesamtgewicht im System.
Leistungs- und Funktionsanforderung:
- Modulneigung 10°
- Ballastierung erfolgt in Kombination mit
 unterschiedlichen Dachsubstraten
- mind. 53 cm horizontaler Abstand der PV-Module am
 Hochpunkt für Gründachpflege und Vegetation
- ca. 50 cm vertikaler Abstand der PV-Module zur
 Dachabdichtung
- geeignet zur dachdurchdringungsfreien Befestigung
 der Absturzsicherung als
 Schienensystem direkt an der Bodenschiene der
 PV-Unterkonstruktion
- sortenrein recyclingfähig
- hochkorrosionsbeständiger Stahl durch
 Speziallegierung
Zugelassener Dachneigungsbereich:
- Bitumenabdichtung 0 - 5° (entspricht ca. 8%)
- Kunststoffabdichtung 0 - 3° (entspricht ca. 5%)
Lieferumfang der Aufständerung:
- Stahl-Bodenschienen, 3 mm Materialstärke
- Drän- und Speicherelement DSE 40
 oder Retentionselement RE 40 oder
 RE 30 aus HDPE
- Stahl-V-Träger-Set, 2 mm Materialstärke
- Stahl-Diagonalprofil, 2 mm Materialstärke
- Stahl-Modulträger-Profil, 2 mm Materialstärke
- Befestigungsmaterial, Schutzkappen für Modulträger,
 Modulträger-Verbinder, Mittel- und Endklemmen
liefern und gem. Herstellervorgaben auf der Schutzlage
in Kombination mit der nachfolgenden Ballastierung,
windsogsicher nach DIN EN 1991-1-4 fachgerecht
montieren.

Hinweis:
Eine Berechnung der notwendigen Ballastierung,
inklusive Belegungsplan, ist mit einem objektbezogenen
statischen Nachweis des Gesamtsystems durch den
Hersteller mittels einer Systemstatik zu erbringen.
Je nach Gründachaufbau ist ggf. ein Filtervlies
erforderlich (siehe gesonderte Position).
Empfehlung für Gewerke-Trennung: PV-Unterkonstruktion
zu PV-Modul.

Kalkulationsgrundlage für die Einheiten der
PV-Unterkonstruktionen ist
die Anzahl der Photovoltaik-Module.
Anzahl PV-Module 222 Stück
Die im Lieferumfang
enthaltenen Dränelemente DSE40 / RE40 / RE30,
Bodenschienen und V-Träger entsprechen nicht
der Stückzahl der Photovoltaik-Module. Die genaue
Menge ergibt sich aus der Ausführungsplanung, welche im
Auftragsfall erstellt wird
Menge: 222,000 Stk
DIN276_18: 442

*Hinweis: +++Anschlussbereiche+++*

**1.2.130 Zulageposition Anarbeiten Traufbereich/Dachrand**
Zulage zu den vorbeschriebenen Positionen für das Anarbeiten der Dachfläche in Trauf- und Dachrandbereichen.
einschließlich
- Zuschnitt und Eckausführungen
  (4 Außenecken, 4 Innenecken)
- Führen der Abdichtungsbahnen über die Stirnseite
  der Dämmung und Wandkomstruktion
- Anschlusshöhe bis ca 50 cm
- Einlaufblech in separater Position
Menge: 190,000 m
DIN276_18: 363

**1.2.140 Anschluß Rohrdurchführung DN100-200**
Anschluß der Abdichtung
an Rohrdurchführungen
inkl. Anschweißflansch
Durchmesser der Durchdringung
DN 100-125

Einbauort: Servicegebäude
=> Strangentlüfter / SchwanenhälseHauptdach
=> Durchführung für haustechnische Geräte
Menge: 17,000 St
BT: 4&5
DIN276_18: 363

**1.2.150 Anschluß Rohrdurchführung DN 200-250**
Anschluß der Abdichtung
an Rohrdurchführungen
inkl. Anschweißflansch
Durchmesser der Durchdringung
DN 200-250

Einbauort: Hauptdach
=>  Rohrdurchführung
=>  Durchführung  für haustechnische Geräte
Menge: 9,000 St
BT: 4&5
DIN276_18: 363

**1.2.160 Anschluß an Durchführungen - rechteckig bis 0,25m2**
Anschluß der Abdichtung
an rechteckige Durchführungen
mit vorhandenem Anschweißflansch
Durchdringungen bis 0,5m2

Einbauort: Hauptdach
=> Dachdurchführungen für haustechnische Geräte
Menge: 2,000 m
BT: 4&5
DIN276_18: 363

**1.2.170 Kiesfangleiste, geschlitzt H120mm**
Liefern und einbauen von Kiesfangleisten (z.B.
L-Profil) als Randabschluß zwischen Kiesrandstreifen und
Vegetationsschicht,
- Material:  fvz. Stahlblech
- Höhe:  ca. 120mm
Menge: 420,000 m
BT: 4&5
DIN276_18: 363

**1.2.180 Kiesschüttung Randstreifen D 100mm**
Oberflächenschutz Randstreifen als Schüttung aus gewaschenem Kies, Körnung 16/32, Schüttdicke 70 mm i.M.
Menge: 300,000 m²
BT: 4&5
Leistungsbereichkatalog: 021
DIN276_18: 363

#### Abschnitt 1.3 Flachdach Systemaufbau Garagen

*Hinweis: +++Flachdach Systemaufbau Garagen+++*

**1.3.10 Voranstrich auf mineralischem Untergrund**
Voranstrich auf mineralischem Untergrund

Kaltverarbeitbarer Bitumenvoranstrich,
Lösungsmittelfrei, schnelltrocknend, auf den
gereinigten Untergrund einschl. aller An- und
Abschlüsse streichen oder spritzen und
durchtrocknen lassen.
Verbrauch: ca. 0,3 kg/m²

Hinweis:
Der Untergrund muss frei von Trennschichten wie
z.B. Sprühfolien oder Ölen sein, diese sind im
abtragenden Verfahren bauseits zu entfernen.
Menge: 185,000 m²
DIN276_18: 363

**1.3.20 Dampfsperre vollflächig verschweißt als Behelfsabdichtung**
Dampfsperre
vollflächig verschweißt als Behelfsabdichtung

Elastomerbitumen-Schweißbahn als Dampfsperrbahn
nach DIN EN 13 970.
Leistungs- und Funktionsanforderungen:
- Dicke ca. 4 mm
- oberseitig: feinbestreut, schwarz mit Nahtstreifen
- unterseitig: folienkaschiert
- offene Liegezeit bzw. UV-stabil: 6 Monate
- Trägereinlage: Kombinationsträger
 PET/Alu/PET + Glasgewebe
- Durchtrittsicher
- Maximale Zugkraft nach DIN 12311-1:
 l: > 1000 N/50 mm, q: > 1000 N/50 mm
- Dehnung nach DIN 12311-1: l + q: > 2 %
- Diffusionswiderstand (Sd-Wert) nach
 DIN EN 1931: > 1500 m
- Kaltbiegeverhalten nach DIN EN 1109: < -30 °C
- Wärmestandfestigkeit nach DIN EN 1110: > + 110 °C
- Widerstand gegen stoßartige Belastung nach
 DIN EN 12691: > 300 mm Verfahren B
- kurzfristige Behelfsabdichtung
Liefern und gem. Herstellervorgaben auf den Untergrund
fachgerecht vollflächig verschweißen. Längsnaht- und
Kopfstoßüberdeckung mind. 8 cm breit fachgerecht
verschweißen. Stöße versetzt anordnen.Bei Verlegung auf
Stahltrapezblech: Längsnaht auf dem Obergurt anordnen
und Kopfstoß mit geeignetem Flachblech unterlegen. Im
Bereich von An- und Abschlüssen sowie
Dachdurchdringungen ist die Bahn luftdicht
anzuschließen.
Menge: 185,000 m²
DIN276_18: 363

**1.3.30 Wärmedämmung PIR windsogsicher mit Schaumkleber verklebt, D=20 mm**
Wärmedämmung PIR
windsogsicher mit Schaumkleber verklebt

Polyurethan-Hartschaumplatten, nach DIN EN 13165,
für genutzte und nicht genutzte Dachflächen.
Leistungs- und Funktionsanforderungen:
- Anwendungstyp nach 4108-10: DAA dh,
 hohe Druckbelastbarkeit
- Deckschichten: Aluminium
- umlaufenden Stufenfalz
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 600 x 1200 mm
liefern und auf den Untergrund mit Schaumkleber
streifenweise windsogsicher nach DIN EN 1991-1-4
verkleben.
Platten versetzt anordnen und dicht stoßen.

Plattendicke: 20 mm
Menge: 185,000 m²
DIN276_18: 363

**1.3.40 Gefälledämmung PIR windsogsicher mit Schaumkleber verklebt, D i.M. = 130 mm**
Gefälledämmung PIR
windsogsicher mit Schaumkleber verklebt

Polyurethan-Hartschaumplatte mit Gefälle, nach
DIN EN 13165, für genutzte und nicht genutzte
Dachflächen.
Leistungs- und Funktionsanforderungen:
- Anwendungstyp nach 4108-10: DAA dh,
 hohe Druckbelastbarkeit
- Deckschichten: Aluminium
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 1200 x 1200 mm
liefern und auf den Untergrund nach geprüftem
Gefälleplan mit Schaumkleber streifenweise
windsogsicher nach DIN EN 1991-1-4 verkleben.
Platten versetzt anordnen und dicht stoßen.
Gefälle: 2 %
Mittlere Dicke: ca. 120 mm
- einschließlich Grat- und Kehlplatten

Hinweis:
Bei Überschreitung der maximalen Lieferdicke,
ist eine flächige Unterlegung mit geeigneten
Flachplatten gem. Herstellervorgaben erforderlich.
Die Verarbeitung der Unterlegung erfolgt nach
Herstellervorgaben verklebt verlegt.
Die Flachplatten sind fugenversetz anzuordnen.
Diese Leistung ist im Einheitspreis einzukalkulieren
und wird nicht gesondert vergütet.

Der U-Wert muss nach DIN EN 6946 nachgewiesen werden.
Menge: 185,000 m²
DIN276_18: 363

**1.3.50 Erste Lage der Abdichtung vollflächig verklebt als Behelfsabdichtung**
Erste Lage der Abdichtung
vollflächig verklebt als Behelfsabdichtung

Elastomerbitumen-
Kaltselbstklebebahn als untere Lage
nach DIN EN 13707 und DIN EN 13969 mit variabler
Nahtfügetechnik.
Leistungs- und Funktionsanforderungen:
- Anwendungskurzzeichen nach
 DIN/TS 20000-201: DU PYE KTG KSP 3,5
 DIN/TS 20000-202: PYE KTG KSP 3,5
- Dicke: ca. 3,5 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.
Menge: 185,000 m²
DIN276_18: 363

**1.3.60 Oberlage der Abdichtung vollflächig verschweißt**
Oberlage der Abdichtung vollflächig verschweißt

Top-Polymerbitumen-Schweißbahn mit integriertem
Wurzelschutz als obere Lage nach DIN EN 13707 und
DIN EN 13969, mit einer mechanisch hochbelastbaren und
dimensionsstabilen Kombinationsträgereinlage in
Verbindung mit hochwertigsten Bitumenrezepturen,
oberseitig APP-Bitumen für extrem gute Wärmestandfestigkeit und unterseitig SBS-Bitumen für beste
Verschweißbarkeit.
Leistungs- und Funktionsanforderungen:
- Anwendungskurzzeichen nach
 DIN/TS 20000-201: DO PYE/PYP-KTP 300 S5
 DIN/TS 20000-202: BA PYE/PYP-KTP 300 S5
- Dicke ca. 5,2 mm
- oberseitig: beschiefert, grünweiß
- unterseitig: folienkaschiert
- Trägereinlage: Polyesterverbund (KTP) 300 g/m²
- Maximale Zugkraft nach DIN 12311-1:
 l + q: > 1450 N/50 mm
- Dehnung nach DIN 12311-1: l + q: > 23 %
- Maßhaltigkeit nach DIN EN 1107: < 0,1 %
- Kaltbiegeverhalten nach DIN EN 1109: oben < -25 °C,
 unten < -40 °C
- Wärmestandfestigkeit nach DIN EN 1110: oben > +150 °C
 unten > +120 °C
- Fremdüberwachung der Qualität bei der Herstellung
 durch TÜV SÜD
- Verhalten bei Brand von außen, im System geprüft
 nach DIN CEN/TS 1187 und eingestuft in BROOF(t1)
- wurzelresistent nach FLL-Richtlinie, einschließlich
 rhizombildender Quecke.
liefern und gem. Herstellervorgaben auf den Untergrund
fachgerecht vollflächig verschweißen. Längsnaht- und
Kopfstoßüberdeckung min. 8 cm breit fachgerecht
verschweißen. Stöße versetzt anordnen.
Menge: 185,000 m²
DIN276_18: 363

**1.3.70 Schutzlage Faserschutzmatte, lose verlegt**
Schutzlage
Faserschutzmatte, lose verlegt

Schutzlage aus Polyester- und Polypropylen-
Fasermischung, mechanisch und thermisch verfestigt.
Leistungs- und Funktionsanforderungen:
- mechanisch hoch belastbar
- geruchsneutral
- Flächengewicht: ca. 600 g/qm
- Dicke: 4 mm
- Abmessung 2,0 x 30,0 m
- Pyramiden-Durchdrückkraft nach DIN EN 14574: 414 N
- Georobustheitsklasse: GRK 3
- Wasseraufnahme: 3,0 l/qm
liefern und mit mind. 10 cm Überdeckung lose verlegen.
Menge: 185,000 m²
DIN276_18: 363

**1.3.80 Drän- und Speicherelement stumpf gestoßen, lose verlegt**
Drän- und Speicherelement stumpf gestoßen, lose verlegt

Druckbelastbares Drän- und Speicherelement
multifunktional anwendbar für Dachbegrünung und
begehbare Verkehrsflächen aus HDPE Regenerat.
Leistungs- und Funktionsanforderungen:
- Flächengewicht: 1,8 kg/qm
- Noppenhöhe: 40 mm
- Plattengröße inklusive Falz: 1040 x 2030 mm
- Deckmaß: 2,1 qm
- Druckfestigkeit: 80 kPa
 verfüllt mit Split 2/5 mm
- Füllvolumen: 21,0 l/qm
- Wasserspeichervermögen: 13,5 l/qm
- Wasserableitvermögen in der Ebene nach
 DIN EN ISO 12958, Belastung 20 kPa,
 hydraulischer Gradient i = 0,01 (Gefälle 1%):
 Längsrichtung 0,75 l/ms,
 hydraulischer Gradient i = 0,02 (Gefälle 2%):
 Längsrichtung 1,08 l/ms
liefern und auf der Schutzlage stumpf gestoßen,
fachgerecht lose verlegen.
Menge: 185,000 m²
DIN276_18: 363

**1.3.90 Filterschicht Filtervlies**
Filterschicht Filtervlies

Filterschicht für Dachbegrünung aus
Polyester/Polypropylen.
Leistungs- und Funktionsanforderungen:
- Flächengewicht: 125 g/qm
- Abmessung: 2,0 x 100,0 m oder 1,0 x 200,0 m
- Öffnungsweite O 90: 0,126 mm
- Stempeldurchdrückkraft nach DIN EN ISO 12236:
 > 1.000 N
- Geotextilrobustheitsklasse: GRK 2
- Wasserdurchlässigkeit VI H50: 0,11 m/s
liefern und auf der Dränschicht mit 10 cm Überlappung
lose verlegen.
Menge: 185,000 m²
DIN276_18: 363

**1.3.100 Vegetationstragschicht Extensiv-Substrat Mehrschichtig max. 1250 kg/cbm**
Vegetationstragschicht
Extensiv-Substrat Mehrschichtig max. 1250 kg/cbm

Mineralisches Schüttstoffgemisch aus Lava,
Blähschiefer, Blähton und Bims, mit geringen
Anteilen organischer Substanz, für mehrschichtige
Extensivbegrünungen, nach FLL-Dachbegrünungsrichtlinie
geprüft.
Vegetationstechnische Eigenschaften:
- maximale Wasserkapazität (WK): 39,2 Vol.-%
- Luftgehalt bei maximaler Wasserkapazität: 26,2 Vol.-%
- Gesamtporenvolumen: 65,4 Vol.-%
- Wasserdurchlässigkeit: 25 mm/min
- pH-Wert: 7,4
- Salzgehalt: 0,6 g/l
- Gehalt an organischer Substanz: 38,7 g/l
- Volumengewicht:
 trocken: ca. 790 - 840 kg/cbm
 wassergesättigt: ca. 1190 - 1240 kg/cbm
liefern, in loser Schüttung aufbringen und gleichmäßig
verteilen.

Schichtdicke: 10 cm

Hinweis:
Einbaugenauigkeit: +/- 1,5 cm
Verdichtungsfaktor für Transport und Einbau: ca. 20 %
Die Abrechnung erfolgt lt. Nachweis Lieferscheine und
ist auf Bedarf vorzulegen.
Menge: 150,000 m²
DIN276_18: 363

**1.3.110 Sedum-Sprossenmischung für Extensivbegrünungen**
Sedum-Sprossenmischung für Extensivbegrünungen
Sedumsprossen in mind. 5 verschiedenen Arten gleichmäßig auf der Dachfläche ausbringen und leicht einarbeiten.
Menge: 150,000 m²
BT: 4&5
DIN276_18: 363

**1.3.120 Kiesfangleiste, geschlitzt H120mm**
Liefern und einbauen von Kiesfangleisten (z.B.
L-Profil) als Randabschluß zwischen Kiesrandstreifen und
Vegetationsschicht,
- Material:  fvz. Stahlblech
- Höhe:  ca. 120mm
Menge: 50,000 m
BT: 4&5
DIN276_18: 363

**1.3.130 Kiesschüttung Randstreifen D 100mm**
Oberflächenschutz Randstreifen als Schüttung aus gewaschenem Kies, Körnung 16/32, Schüttdicke 70 mm i.M.
Menge: 35,000 m2
BT: 4&5
Leistungsbereichkatalog: 021
DIN276_18: 363

*Hinweis: +++Anschlussbereiche+++*

**1.3.140 Dachrand Attika, gedämmt, waagerecht Betonaufkantung**
Dachrand Attika, gedämmt, waagerecht
Betonaufkantung

Detail wie nachfolgend beschrieben ausführen, einschließlich Lieferung aller erforderlichen Materialien:
- Bitumenvoranstrich im Detailbereich fachgerecht
aufbringen.
- Elastomerbitumen-Schweißbahn als Dampfsperrbahn als
Zuschnitt hoch-, bis Außenkante Attika führen und
vollflächig mit ausreichender Überdeckung
aufschweißen.
- Erste Lage der Abdichtung aus der Fläche im
Anschlussbereich gem. Herstellervorgaben an die
senkrechte Dampfsperre ankleben.
- Dämmplatte PIR M / MF als Zuschnitt auf die
horizontale Attikafläche verlegen.
Plattendicke: 40 mm
- Holzwerkstoffplatte zur Anwendung im Außenbereich
nach DIN EN 13986, als Zuschnitt einseitig gefast,
auf der Attika mit beidseitigem Überstand verlegen
und windsogsicher nach DIN EN 1991-1-4 mechanisch
befestigen.
Plattendicke: ca. 20 mm
- Trennlage als Zuschnitt auf der
Holzwerkstoffplatte verlegen und windsogsicher
befestigen.
- Dämmplatte PIR M / MF als Zuschnitt an der
Attikainnenseite fachgerecht fixieren.
Plattendicke: 60 mm
- Keil im Eckbereich vor der Aufkantung
verlegen.
- Erste Lage und Oberlage der
Vorposition als Zuschnitt im Lagenrückversatz mit
jeweils 10 cm Überdeckung fachgerecht verlegen. Die
Zuschnitte hoch- und weiter bis Außenkante Attika
führen und aufschweißen. Die Oberlage ist bis
Unterkante Holzwerkstoffplatte herunterzuführen und
mit geeignetem Befestiger zu fixieren. Die erste Lage
zwischen den Lagen der Flächenabdichtung einbinden.

Attikahöhe: 55 cm Rohbau
Attikabreite: 25 cm Rohbau
Menge: 50,000 m
DIN276_18: 363

**1.3.150 Zulage Eckausbildung**
Zulage Eckausbildung

fachgerechte Ausbildung von Innen- und Außenecken
mittels geeigneten Zuschnittsstreifen in jeder
Abdichtungslage.
Zuschnittstreifen 180 mm x Anschlusshöhe + 120 mm
liefern und gemäß Herstellervorgaben, in der Innen,-
bzw. Außenecke als unterlegte Zunge fachgerecht
einsetzen.
Anschlussbahnen der 1. Lage und Oberlage
als Zuschnittbahn liefern und fachgerecht einbauen.

Anschlusshöhe: 55 cm Rohbau
Menge: 5,000 Stk
DIN276_18: 363

**1.3.160 Wandanschluss, gedämmt, mit Überhangprofil unter gedämmter Fassade**
Wandanschluss, gedämmt, mit Überhangprofil
unter gedämmter Fassade, Kompaktdach

Detail wie nachfolgend beschrieben ausführen, einschließlich Lieferung aller erforderlichen Materialien:
- Bitumenvoranstrich im Detailbereich fachgerecht
aufbringen.
- Dampfsperre bis Oberkante Wärmedämmung hochführen
und vollflächig aufschweißen / aufkleben.
- Erste Lage der Abdichtung aus der Fläche im
Anschlussbereich gem. Herstellervorgaben an die
senkrechte Dampfsperre ankleben.
- Stützprofil, 2-fach gekantet an der Oberkante des
Abschlusses fachgerecht montieren.
- Oberhalb des Stützprofils eine Z-förmige Feuchtigkeitssperre aus der Oberlage der Vorposition
fachgerecht an der Wand und nachfolgend mit der
Oberlage der Anschlussbahn verschweißen.
- Dämmplatte PIR M / MF als Zuschnitt in das
Stützprofil einführen und fachgerecht fixieren.
Plattendicke: 140 mm
- PIR Keil im Eckbereich vor der Aufkantung
verlegen.
- Erste Lage und Oberlage der
Vorposition als Zuschnitt im Lagenrückversatz mit
jeweils 10 cm Überdeckung fachgerecht verlegen. Die
Zuschnitte bis Oberkante Anschluss hochführen und
aufschweißen / aufkleben. Die erste Lage zwischen den
Lagen der Flächenabdichtung einbinden.
- Klemmprofil mit geeigneten Befestigungsmitteln
montieren und die obere Fuge mit dauerelastischem
Dichtstoff versiegeln.
- Überhangprofil aus Aluminium, pulverbeschichtet nach Wahl AG, Metalldicke 2 mm, Kantungen 4, oberhalb des Klemmprofils mit geeigneten Befestigungsmitteln fachgerecht montieren
und obere Fuge mit dauerelastischem Dichtstoff
versiegeln.

Anschlusshöhe: ca. 60 cm
Menge: 17,000 m
DIN276_18: 363

**1.3.170 Zulage Eckausbildung**
Zulage Eckausbildung

fachgerechte Ausbildung von Innen- und Aussenecken
mittels geeigneten Zuschnittsstreifen in jeder
Abdichtungslage.
Zuschnittstreifen 180 mm x Anschlusshöhe + 120 mm
liefern und gemäß Herstellervorgaben, in der Innen,-
bzw. Aussenecke als unterlegte Zunge fachgerecht
einsetzen.
Anschlussbahnen der 1. Lage und Oberlage
als Zuschnittbahn liefern und fachgerecht einbauen.

Anschlusshöhe: 60 cm
Menge: 1,000 Stk
DIN276_18: 363

**1.3.180 Kernbohrungen für Attikadurchführung**
Kernbohrungen für nachfolgend beschriebene Haupt- und
Notentwässerung in der Attika herstellen,
Untergrund:  Beton,
Bauteildicke:  250 mm,
Durchmesser:  bis ca. 200 mm,
den anfallenden Schutt heruntertransportieren, abfahren
und entsorgen.
Menge: 6,000 St
BT: 4&5
DIN276_18: 363

**1.3.190 Attikaablauf mit Ablaufsieb, DN 100**
Attikaablauf DN 100 zur Hauptentwässerung, nach DIN EN 1253-2 aus Edelstahl, mit Rohr und Einlauftopf, zum Einbau in die Dachfläche, mit Los- /Festflanschkonstruktion, mit flachem
Losflansch und Dichtmanschetten zum Einklemmen von Bitumenbahnen, mit Kiesfang,

Länge Rohr Attikadurchführung: ca. 1000 mm,
inklusive Übergangsstück zum Einlaufkasten

liefern, gemäß Herstellervorgaben einbauen und an die Abdichtungsschicht anschließen.
Menge: 3,000 St
BT: 4&5
Leistungsbereichkatalog: 021
DIN276_18: 363

**1.3.200 Attika-Notablauf mit Ablaufsieb, DN 100**
Lieferung und Einbau von Attika-Notabläufen DN100 wie vor beschrieben, jedoch:
=> Ausführung als Notablauf mit freiem Auslauf nach außen
  und Abdeckrosette im Bereich Fassadenduchgang
Menge: 3,000 St
BT: 4&5
Leistungsbereichkatalog: 021
DIN276_18: 363

**1.3.210 Eindichten Attikaabläufe**
Fachgerechter Einbau und Anschluss des vorbeschriebenen
Abdichtungsaufbaus an Attikaabläufe DN125.
Menge: 3,000 St
BT: 4&5
DIN276_18: 363

**1.3.220 Eindichten Attika-Notabläufe**
Fachgerechter Einbau und Anschluss des vorbeschriebenen
Abdichtungsaufbaus an Attika-Notabläufe DN125.
Menge: 3,000 St
BT: 4&5
DIN276_18: 363

#### Abschnitt 1.4 Dachentwässerung, Einbauteile

*Hinweis: +++Dachentwässerung Hauptdach+++*
+++Dachentwässerung Hauptdach, Kastenrinne und Fallrohre+++

**1.4.10 Dachrinne, Kastenrinne, NG333**
Liefern und Montieren von Kastenrinne mit Außenwulst und Innenumbug,  im Gefälle, als umlaufende Kastenrinne.
Die Rinnenhaken auf der Brettsperrholzdecke montieren.
Einschließlich Patentnieten und Dichtungs- oder Klebemittel.
Die Verlegerichtlinien sind einzuhalten.
Rinne:
Materialdicke: 0,70 mm
Zuschnitt: 333 mm (6-teilig)
Standardlänge: 6000 mm
Material: Aluminium
Legierung: EN AW-5010
Oberfläche: Zweischichteinbrennlackierung P.10 oder Polyester
Außenseite: Schutzfolie
Farbe: dunkelgrau nach Wahl AG (Standard nach gültiger Farbkarte)
Rinnenhaken: Feder-Feder
Materialqualität: EN AW-6060
Oberfläche: pulverbeschichtet
Farbe: wie Rinne
Größe: 333/28 x 7
Bei dem Verwendungszweck von Kaltumformten Aluminiumblechen entsprechender
Nutzung sind keine Wirkungsbeziehungen bzgl. Umwelt und Gesundheit bekannt.
z.B. PREFA Dachrinne, Kastenrinne, 333mm oder Gleichwertiges

Einbauort: Hauptdach
Menge: 150,000 m
DIN276_18: 363

**1.4.20 Dehnungsausgleicher**
Liefern und Montieren von Kastenrinnen-Dila (Dehnungsausgleicher)
Aluminium blank, einschließlich Patentnieten und Dichtungs- oder Klebemittel.
Dimension: wie Kastenrinne
Abstand: max 12 m
Menge: 150,000 m
DIN276_18: 363

**1.4.30 Rinnenwinkel, Außenecke**
Liefern und Montieren von Rinnenwinkel,
einschließlich Patentnieten und Dichtungs- oder Klebemittel.
Materialdicke: 0,70 mm
Größe: wie Kastenrinne
Materialqualität: wie Dachrinne
Farbe: wie Dachrinne
Winkel: 90° außen
Menge: 4,000 Stck
DIN276_18: 363

**1.4.40 Überbügel**
Liefern und Montieren von Überbügeln, zur zusätzlichen Rinnenhalterung
bei erhöhten Schnee und Eislasten, einschließlich Befestigungsmaterial.
Größe: 25 x 4 x 427 mm, für Rinnen 250 - 400 mm
Material: Aluminium
Farbe: wie Dachrinne
Menge: 150,000 m
DIN276_18: 363

**1.4.50 Quadratrohrkessel**
Liefern und Montieren von Quadratrohrkessel zur Entwässerung der Dachrinne.
Materialdicke: Kessel 1,5mm / Stutzen 1,6 mm
Material: Aluminium
Oberfläche: pulverbeschichtet
Farbe: wie Dachrinne
Größe: 333/100 mm
Menge: 16,000 Stck
DIN276_18: 363

**1.4.60 Quadratrohr 100mm**
*** Bezugsbeschreibung
Liefern und Montieren von Quadratrohren
(Wasserablaufrohr eckig), verdeckt befestigt mit
Halteklemmen, M10 Gewinde, blank.
Bei Längen über 6 m ist die Ausdehnung der
Quadratrohre zu berücksichtigen und eine
Dehnungsmöglichkeit im Stoßbereich auszuführen.
Größe: 100 mm
Standardlänge: 3000 mm,1500 mm, 600 mm
Materialdicke: 1,6 mm
Material: Aluminium stranggepresst
Legierung: EN AW-6060 T66
Oberfläche: pulverbeschichtet
Farbe: dunkelgrau nach Wahl AG (Standard nach gültiger Farbkarte)
Einzellänge je Fallrohr ca. 4,6 m
Menge: 16,000 Stck
DIN276_18: 363

**1.4.70 Quadratrohr 80mm**
*** wie Position 1.4.60
Menge: 16,000 Stck
DIN276_18: 363

**1.4.80 Quadratrohrbogen kurz**
Liefern und Montieren von Quadratrohrbögen kurz.
Größe: 100 mm
Materialdicke: 1,6 mm
Material: Aluminium stranggepresst
Legierung: EN AW-6060 T66
Oberfläche: pulverbeschichtet
Farbe: wie Fallrohr
als Auslauf am Fußpunkt zur freien Entwässerung in Rinnenmulde
Menge: 16,000 Stck
DIN276_18: 363

*Hinweis: +++Dachentwässerung Garage+++*
+++Dachentwässerung Hauptdach, Speiermündung und Fallrohre+++

**1.4.90 Quadratrohr Speiereinmündung**
einer innenliegenden Rinne. Einschließlich EPDM Dichtung, 3° Neigung,
für HT-Rohre NW 110 und NW 125.
Materialdicke: 1,2 mm
Material: Aluminium
Größen: 100 mm Ø
Farbe: dunkelgrau nach Wahl AG (Standard nach gültiger Farbkarte)
Menge: 3,000 Stck
DIN276_18: 363

**1.4.100 Quadratrohr 100mm**
Liefern und Montieren von Quadratrohren
(Wasserablaufrohr eckig), verdeckt befestigt mit
Halteklemmen, M10 Gewinde, blank.
Bei Längen über 6 m ist die Ausdehnung der
Quadratrohre zu berücksichtigen und eine
Dehnungsmöglichkeit im Stoßbereich auszuführen.
Größe: 100 mm
Standardlänge: 3000 mm,1500 mm, 600 mm
Materialdicke: 1,6 mm
Material: Aluminium stranggepresst
Legierung: EN AW-6060 T66
Oberfläche: pulverbeschichtet
Farbe: dunkelgrau nach Wahl AG (Standard nach gültiger Farbkarte)
Einzellänge je Fallrohr ca. 3,5 m
Menge: 3,000 Stck
DIN276_18: 363

**1.4.110 Quadratrohrbogen kurz**
Liefern und Montieren von Quadratrohrbögen kurz.
Größe: 100 mm
Materialdicke: 1,6 mm
Material: Aluminium stranggepresst
Legierung: EN AW-6060 T66
Oberfläche: pulverbeschichtet
Farbe: wie Fallrohr
als Auslauf am Fußpunkt zur freien Entwässerung in Rinnenmulde
Menge: 3,000 Stck
DIN276_18: 363

*Hinweis: +++TGA Einbauteile+++*
+++Regenfallrohr+++

**1.4.120 Flachdachhaube Schmutzwasserentlüftung DN100**
Flachdachhaube  zweiteilig,
zur Schmutzwasserentlüftung
bestehend aus:
Dachhaubenkopf aus Stahlblech mit
Aluminium-Zinkbeschichtung,
außen und innen pulverbeschichtet mit
Regenhaube zur Abdeckung von
Dachdichtungsbahn und Spannband.
Standrohr: doppelwandig mit
eingeschlossener EPS-Isolierung und
Flansch mit Mörteleinfüllöffnung.
Rohranschlusslänge: unter Flansch 300 mm
Material: außen Stahlblech mit Spezial-
Aluminium-Zinkbeschichtung, innen
Kunststoffrohr (HT).
Qualitätsmerkmale: korrosions- und UV-
beständig.
Befestigung: ausschließlich vom Dach
Farbe: grau (RAL 7042)

Standrohrlänge: 650 mm,
Nennweite Standrohr DN100
Flachdach Gefälle ca. 2,0%

Leitfabrikat
gebavent-Flachdachhaube FDS 100/650
oder gleichwertig
Menge: 5,000 St
DIN276_18: 363

**1.4.130 Flachdachhaube Standrohrverlängerung DN100**
in Verbindung mit vorgenannter Flachdachhaube Schmutzwasserentlüftung,
doppelwandig, außen Stahlblech mit
Spezial-Aluminium-Zinkbeschichtung,
innen Kunststoffrohr (HT) Länge 250 mm,
mit Einsteckstutzen zum Einschub in
Standrohr DN100.
Menge: 10,000 St
DIN276_18: 363

**1.4.140 Dachdurchführung RLT**
Dachdurchführung mit umlaufendem
Aufnahmekragen 200 mm ....
mit Lasteintrag, geschweißte Ausführung
Stahl verzinkt
Für Kanal unten Abluft Saugseite 600 x 600 mm
Für Kanal unten Zuluft Druckseite 600 x 600 mm
A × B 700 / 700 mm
Höhe über Dach:
H1 = 750 mm
H2 = 400 mm
Höhe gesamt Hges = 1150 mm
Flachdach, Dachneigung ca. 2,0 %
Anschlussrahmen:
oben 700 x700 mm
unten 700 x700 mm
Isoliert Isolierdicke 50 mm, Mineralwollfaser
zzgl. Auflagekragen zur Aufnahme der Dachabdichtung

Einbaulage Auflagekragen auf Dämmebene und/oder
Brettschichtsperrholzdecke nach Abstimmung ARC
und örtlichen Bauüberwachung

Prüfung im Rahmen der Werkplanung durch AN HLS und Dachdecker,
Menge: 2,000 St
DIN276_18: 363

**1.4.150 Dachdurchführung Kälte DN100**
zur Rohrdurchführung Kälteleitungen 8/10 isoliert
bestehend aus:
4 x Kunststoffsegmentbogen 45°, Ø110mm,
aus Polypropylen, steckbar mit
Lippendichtung, Farbe grau, 1 x
Endkappe aus Kunststoff als Abschluss am
letzten Segmentbogen und Übergangsstück

Standrohr 100/650, doppelwandig mit
eingeschlossener EPS-Isolierung und
Flansch mit Mörteleinfüllöffnung.
Rohranschlusslänge: unter Flansch 300mm
zum direkten Anschluss von HT-Rohr und
SML-Rohr. Material: außen Stahlblech mit
Spezial-Aluminium-Zinkbeschichtung,
innen Kunststoffrohr (HT).
Qualitätsmerkmale: korrosions- und UV-
beständig.
Befestigung: ausschließlich vom Dach
Standrohrlänge: 650 mm

Leitfabrikat
gebavent FDD 100/650 für Flachdach
oder gleichwertig
Menge: 2,000 St
DIN276_18: 363

**1.4.160 Dachdurchführung ELT DN100**
desgleichen wie vor, jedoch:
Rohrdurchführung Kabel/Elektroleitungen
Ø110mm,
Standrohr 100/650,
Standrohrlänge: 650 mm
Menge: 5,000 St
DIN276_18: 363

**1.4.170 Dachdurchführung Heizung DN160**
desgleichen wie vor, jedoch:
Rohrdurchführung Heizungsleitungen
Ø160mm,
Standrohr 160/650,
Standrohrlänge: 650 mm
Menge: 2,000 St
DIN276_18: 363

**1.4.180 Standrohrverlängerung DN100 x 250mm**
in Verbindung mit vorgenannter Kabel/Rohrdurchführung
innen Kunststoffrohr (HT) Länge 250 mm,
mit Einsteckstutzen zum Einschub in
Standrohr DN100.
Menge: 7,000 St
DIN276_18: 363

**1.4.190 Standrohrverlängerung DN160 x 250mm**
in Verbindung mit vorgenannter Kabel/Rohrdurchführung
innen Kunststoffrohr (HT) Länge 250 mm,
mit Einsteckstutzen zum Einschub in
Standrohr DN160.
Menge: 2,000 St
DIN276_18: 363

**1.4.200 Mediendurchführungen abdichten**
Abdichtung von Mediendurchführungen u.dgl. mit einer 2-komponentigen, pigmentierten Abdichtung auf Basis von Polymethylmethacrylatharz (PMMA) incl. Armierung mit Spezialvlies;
Durchmesser bis 150mm, Höhe ca. 250mm
einschl.  Vorbehandlung/Grundierung des Untergrundes
(Gleitbleche/Rohbau);
Menge: 26,000 Stk
DIN276-1_08: 363
DIN276_18: 363

**1.4.210 Anschlagpunkte abdichten**
Abdichtung von Anschlagpunkten der Absturzsicherung mit einer 2-komponentigen, pigmentierten Abdichtung auf Basis von Polymethylmethacrylatharz (PMMA) incl. Armierung mit Spezialvlies;
Höhe ca. 250mm
einschl.  Vorbehandlung/Grundierung des Untergrundes

Einbauort: Hauptdachfläche und Garage
Menge: 27,000 Stk
DIN276-1_08: 363
DIN276_18: 363

#### Abschnitt 1.5 Blechabdeckungen, Stehfalzdeckung

*Hinweis: +++Attika Garage+++*
+++Attika Dachfläche Garage+++

**1.5.10 Attikaabdeckung**
Liefern und Montieren von Attikaabdeckungen
aus Aluminiumblech DIN EN 485, 4x-gekantet
Zuschnitt bis 600 mm
Dicke 2 mm, pulverbeschichtet
mit Abkantung für Tropfkante
Oberseite mit mind. 2 % Gefälle zur Dachfläche
Oberseite ca. 400  mm
Nahtausbildung gestoßen, hinterlegt, verdeckt befestigt,
einschl. Halter, Abstand der Unterkonstruktion nach Erfordernis
Untergrund: Attika aus Stahlbeton mit aufliegender Dämmung,
Schichtholzplatte und Abdichtung,
dauerhaft witterungsbeständig,
Rückseite mit Antidröhnbeschichtung,
Farbton RAL nach Wahl AG
Menge: 180,000 m
BT: 4&5
Leistungsbereichkatalog: 022
DIN276_18: 363

**1.5.20 Zulage Eckenausbildung Attikaabdeckung**
Zulage zu vorbeschriebener Position Attikaabdeckung für die Herstellung von Eckenausbildungen Außenecken 90°
Menge: 3,000 Stck
BT: 4&5
DIN276_18: 363

**1.5.30 Zulage Abschluss Attikaabdeckung**
Zulage zu vorbeschriebener Position Attikaabdeckung für die Herstellung von Abschlussstücken im Bereich der aufgehenden Wandanschlüsse.
Menge: 2,000 Stck
DIN276_18: 363

*Hinweis: +++Stehfalzdeckung Hauptdach Auskragung+++*

**1.5.40 Holzunterkonstruktion auf Brettsperrholzdecke Bereich Auskragung**
Holzunterkonstruktion für Stehfalzdeckung befestigt auf der Brettspapeldecke im Bereich der Auskragung:

Maße:
=> Breite der Auskragung ca. 1,3 bis 1,7 Meter
=> umlaufend um das Hauptdach, einschl. 4 Gebäudeecken
=> herzustellende Dachneigung mind. 3°

Aufbau der Holzunterkonstruktion:
=> Unterkonstruktion aus Holz;
  lagesicher befestigt auf Brettsperrholzdecke
=> einschließlich Balke/Bohlen zur Herstellung der Dachneigung
  entweder an der Oberkante geneigt ausgeführt oder
  unterfüttert befestigt
=> OSB/3-Holzsschalung min. 24mm
=> einschl. First- und Ortgangkantholz als UK für Verblechung

Ausführung einschl. aller Befestigungsmittel und Zuschnittarbeiten

Einbauort:
=> horizontale Fläche im Bereich der Auskragung
Menge: 200,000 m²
BT: 4&5
DIN276_18: 363

**1.5.50 Trennlage für erhöhte Regensicherheit und Schallschutz**
Liefern und Montieren einer nahtselbstklebenden
Polymerbitumen-Unterdeckbahn, bei Anforderungen erhöhter
Regensicherheit und als Schallschutz. Die Herstellerrichtlinien
sind einzuhalten.
Menge: 200,000 m²
DIN276_18: 363

**1.5.60 Aluminium Doppelstehfalzdeckung**
Liefern und Montieren einer rostfreien Aluminium Dacheindeckung aus Farbaluminiumband, einschließlich Befestigungsmaterial (verdeckte Befestigung mittels Winkel-Festhafte bzw. Winkel-Schiebehafte und Niro Rillennägel)
auf Vollschalung, mind. 24 mm dick. Die Art und die Anzahl der Befestigung richtet sich nach den Objektanforderungen und der statischen Berechnung.
Die Falzaufbüge sind konisch herzustellen, dass am unteren Auflagebereich der Bahnen ein Dehnungsspalt verbleibt. Die  Verlegerichtlinien sind einzuhalten.

Doppelstehfalz: Mindestdachneigung: 3°< 7° mit Dichtband/Falzgel

Standarddeckung: Doppelstehfalz, Bandbreite: 650 mm / 500 mm,
Achsmaß: 580 mm / 430 mm, Scharbreite: 570 mm / 420 mm,
Materialdicke: 0,70 mm, Gewicht: 2,3 kg/m² (500 mm) / 2,2 kg/m² (650 mm)
Material: Aluminium (vollständig recycelbar),
Legierung: EN AW 3005 gemäß EN 573-3, Falzqualität H41
Vorderseite: P.10 oder PP 99 Einbrennlackierung
Farbe: nach Wahl AG (Standard nach gültiger Farbkarte),
Rückseite: Schutzlack
Oberfläche: glatt
Brandverhaltensklasse: A1 gemäß EN 13501-1
Verhalten bei Beanspruchung durch Feuer von außen: ohne Prüfung entsprechend gemäß EN 13501-5 bzw. Entscheidung 2000/553/EG
Umwelt-Produktdeklaration nach ISO 14025 und EN 15804:
EPD-GDA-20130260-IBG1-DE
Referenz-Nutzungsdauer laut Umweltproduktdeklaration: ≥ 70 Jahre
Bei dem Verwendungszweck von Kaltumformten Aluminiumblechen entsprechender Nutzung sind keine Wirkungsbeziehungen bzgl. Umwelt und Gesundheit bekannt.
Menge: 200,000 m²
DIN276_18: 363

**1.5.70 Zulage Abdichten der Falze**
Zulage zur vorbeschriebenen Position Doppelstehfalzdeckung für das Einlegen/Aufbringen von Falzgel oder
Dichtband in die Fälze im Dachneigungsbereich < 7°
Menge: 200,000 m²
DIN276_18: 363

**1.5.80 Zulage Falzverbindungen**
Zulage zur vorbeschriebenen Position Doppelstehfalzdeckung für die Herstellung von Falzverbindungen an Traufen.
Menge: 150,000 m
DIN276_18: 363

**1.5.90 Eckausführung Sicherheitskehle**
Liefern und Montieren von Sicherheitskehlen mit Zusatzfalz,
einschließlich Befestigungsmaterial und anarbeiten aller
(beidseitigen) Anschlüssen zur Dacheindeckung.
Die Einzelstücke (max. 3000 mm) sind dehnungsgerecht zu verbinden.
Zuschnitt: 708 mm, Abkantung: 8 Stk.
Materialdicke: wie Doppelstehfalz
Materialqualität: wie Doppelstehfalz
Farbe: wie Doppelstehfalz
Menge: 8,000 m
DIN276_18: 363

**1.5.100 Saumstreifen traufseitig**
Liefern und Montieren von Saumstreifen aus Ergänzungsband
einschließlich Befestigungsmaterial.
Materialdicke: mind. 1,0 mm
Zuschnitt: bis 333 mm
Abkantung: bis 5 Stk.
Farbe: wie Doppelstehfalz
Materialqualität: wie Doppelstehfalz

Einbauort: innerer Abschluss Dachauskragung
Menge: 150,000 m
DIN276_18: 363

**1.5.110 Zulage Innenecken Saumstreifen**
Zulage zur vorbeschriebenen Position Saumstreifen für die Herstellung von Innenecken.
Menge: 4,000 Stck
DIN276_18: 363

**1.5.120 Pultdachabschluss**
Liefern und Montieren von Pultdachabschlüssen aus Ergänzungsband einschließlich
Befestigungsmaterial und anarbeiten an die Dacheindeckung.
Die Einzelstücke (max. 3000 mm) sind dehnungsgerecht zu verbinden.
Farbe: wie Doppelstehfalz
Materialqualität: wie Doppelstehfalz
Materialstärke: wie Doppelstehfalz
Abdeckprofil:
Materialstärke: 0,7 mm
Zuschnitt: bis 500 mm
Abkantung: 6 Stk.

Einbauort: äußerer Abschluss Dachauskragung
Menge: 160,000 m
DIN276_18: 363

**1.5.130 Zulage Außenecken Pultdachabschluss**
Zulage zur vorbeschriebenen Position Pultdachabschluss für die Herstellung von Außenecken.
Menge: 4,000 Stck
DIN276_18: 363

*Hinweis: +++Einlauffblech Hauptdach+++*
+++Tropfblech Hauptdach+++

**1.5.140 Einlaufblech**
Liefern und Montieren von Einlaufblechen,
einschließlich Befestigungsmaterial,
konisch gekantet dem Rinnengefälle angepasst.
Zuschnitt: bis 600 mm
Abkantungen: 2 Stk.
Materialdicke: 0,70 mm
Materialqualität: Aluminium
Legierung: AlMn1Mg0,5
Oberfläche: Zweischichteinbrennlackierung
Farbe: RAL nach Wahl AG

Einbauort: Hauptdach, Anschluss zur Kastenrinne
Menge: 150,000 m
DIN276_18: 363

*Hinweis: +++Dachrandabschluss Innenhof+++*

**1.5.150 Dachrandabschlussprofil**
Dachrandabschlussprofil, mehrteilig, DIN 18 339, aus
Aluminium EN AW-5005A,
Ansichtshöhe ca. 700 mm
Stablänge 2500 mm, Materialdicke 2,0 mm, bestehend aus Abschlussprofil und Anschlussbrücke 100/150 zum spannungsfreien und materialgleichen Anschluss der Dachabdichtung mit
Bitumen-Deckprofil für Polymerbitumen-Schweißbahnen,
mit stufenlos höhen- und winkelverstellbaren Halterungen/Stoßverbinder aus Aluminium EN AW-6060 T66, gemäß Montageanleitung, flucht- und höhengerecht sowie senkrecht montieren.

Länge der Gelenk-Haltewinkel 175/275 mm

Befestigung mit korrosionsgeschützten Schrauben, in Brettsperrholzdecke

Einbauort: Dachrandabschluss Innenhof
Menge: 40,000 m
DIN276_18: 363

**1.5.160 Zulage Innenecken Dachrandabschlussprofil**
Zulage zur vorbeschriebenen Position Dachrandabschlussprofil für die Herstellung von Innenecken.
Menge: 4,000 Stck
DIN276_18: 363

#### Abschnitt 1.6 Seilsicherungssystem

*Hinweis: +++Seilsicherungssystem, Leitfabrikat+++*
Zur Ausführung kommt ein überfahrbares Seilsicherungssystem.
Für alle nachfolgenden Positionen zur Absturzsicherung Seilsicherungssystem gilt das Leitfabrikat:

Überfahrbares Seilsicherungssystem ABS-Lock(R) SYS IV
ABS Safety GmbH

*Hinweis: +++Seilsicherungssystem, Hauptdach+++*
Überfahrbares Seilsicherungssystem auf Hauptdach
Untergrund: Holz (Brettsperrholzdecke)

Alle nachfolgend aufgeführten Positionen
einschl. Montage, Dokumentation, Einweisung und Zertifizierung.

**1.6.10 Edelstahl Anschlageinrichtung, Anfangs-/Eckstütze**
Anfangs-/Eckstütze
Edelstahl Anschlageinrichtung mit Grundplatte.
z.B. LX-H-600-16-SR o. glw.
Speziell verstärkte Konstruktion mit Stützrohr zur optimalen
Hebellast-Verteilung.
Befestigung mit 16 Edelstahlschrauben in z.B. OSB,
Geprüft nach DIN EN 795:2012, Typ A und DIN CEN/TS
16415:2017, mit allgemeiner bauaufsichtlicher
Zulassung und Ü-Zeichen.
Min. Anforderungen: 24 mm Holzschalung, OSB 18 mm
(OSB min. 22 mm nach abZ Vorgabe).
Anschlageinrichtung: Ø 42 mm.
Max. 3 Personen.
Dachaufbau: ca. 500 mm
Inkl. aufgelaserten DataMatrixCode (DMC) zur
eindeutigen Identifizierung des Produktes sowie
Befestigungsmaterial.
Menge: 8,000 Stck
DIN276_18: 363

**1.6.20 Edelstahl Anschlageinrichtung, Zwischenstützen**
Zwischenstützen
Edelstahl Anschlageinrichtung mit Grundplatte.
z.B. LX-H-600-16-SR o. glw.
Befestigung mit 16 Edelstahlschrauben in z.B. OSB,
Geprüft nach DIN EN 795:2012, Typ A und DIN CEN/TS
16415:2017, mit allgemeiner bauaufsichtlicher
Zulassung und Ü-Zeichen.
Min. Anforderungen: 24 mm Holzschalung, OSB 18 mm
(OSB min. 22 mm nach abZ Vorgabe).
Anschlageinrichtung: Ø 42 mm.
Max. 3 Personen.
Dachaufbau: ca. 500 mm
Inkl. aufgelaserten DataMatrixCode (DMC) zur
eindeutigen Identifizierung des Produktes sowie
Befestigungsmaterial.
Menge: 14,000 Stck
DIN276_18: 363

**1.6.30 Spezial-Edelstahlseil, 6mm, auf Rolle 140m**
6 mm Seilsicherungssysteme
Edelstahlseil (6mm) aus besonders robustem V4A-Stahl.
140m auf Rolle
Einsatz: Seilsicherungssysteme
Gewicht: 152 g / m.
Allgemeine bauaufsichtliche Zulassung gem.
Z-14.9-786
Menge: 1,000 Stck
DIN276_18: 363

**1.6.40 Spezial-Edelstahlseil, 6mm, 10 m**
Spezial-Edelstahlseil - 10 Meter
6 mm Seilsicherungssystem
10 m Edelstahlseil (6 mm), geprüft nach
EN795:2012 und CEN / TS 16415:2017!
Mit allgemeiner bauaufsichtlicher Zulassung
gem. Z-14.9-786
Aus besonders robustem V4A-Stahl gefertigt.
Geeignet für Seilsicherungssysteme
Gewicht: 152 g / m.
Inkl. aufgewalztem Gabelkopf.
Menge: 2,000 Stck
DIN276_18: 363

**1.6.50 Spannelement**
Spannelement
6 mm Seilsicherungssysteme
Edelstahl-Endbefestigung (Gabelkopf).
Geprüft nach EN795:2012
und CEN / TS 16415:2017!
Aus besonders robustem V4A-Stahl gefertigt.
Geeignet für Seilsicherungssysteme
Mit integrierter Spannvorrichtung
Inkl. fortlaufender Seriennummer
Menge: 4,000 Stck
DIN276_18: 363

**1.6.60 Kraftbegrenzer**
Zubehör
Begrenzung der auftretenden Kräfte bei 2 Personen
auf max. 8,3 kN.
Geprüft nach EN 795:2012 und CEN / TS 16415:2017!
Materialgüte: Edelstahl, V4A.
Inkl. Kettenglied
Menge: 4,000 Stck
DIN276_18: 363

**1.6.70 Flexibles, voll überfahrbares Kurvenelement**
für 6 mm Seilsicherungssysteme
Flexibles, voll überfahrbares Kurvenelement aus
besonders robustem V4A – Edelstahl. Stufenlos von 0° -
90° einfach von Hand einstellbar.
In allen Richtungen drehbar.
Geeignet für Seilsicherungssystem
Montage auf Anschlageinrichtungen.
Inkl. Befestigungsmaterial.
Menge: 3,000 Stck
DIN276_18: 363

**1.6.80 Edelstahl Seilzwischenhalter**
für 6 mm Seilsicherungssysteme
Edelstahl Seilzwischenhalter.
Voll überfahrbarer Seilzwischenhalter aus besonders
robustem V4A – Edelstahl für Seilsicherungssysteme
Überfahrbar mit Gleitern usw.
Montage auf Anschlageinrichtungen
Inkl. Befestigungsmaterial
Menge: 14,000 Stck
DIN276_18: 363

**1.6.90 Verbindungselement**
Verbindungselement zur Befestigung an einem
Anschlageinrichtung zwischen zwei Seilenden oder zur
Errichtung einer T - Kreuzung.
Material: Edelstahl V2A
Menge: 1,000 Stck
DIN276_18: 363

**1.6.100 Systemschild**
Systemschild
Vorgeschriebene Kennzeichnung für Seilsicherungssysteme
Abgewinkelt zur Befestigung auf Anschlageinrichtungen
Menge: 3,000 Stck
DIN276_18: 363

*Hinweis: +++Seilsicherungssystem, Garage+++*
Überfahrbares Seilsicherungssystem auf Dachfläche 2 Gararge
Untergrund: Stahlbetondeckenplatte

Alle nachfolgend aufgeführten Positionen
einschl. Montage der Anschlagpunkte etc., Endmontage der Seil, Dokumentation, Einweisung und Zertifizierung.

**1.6.110 Edelstahl Anschlageinrichtung, Anfangs-/Eckstütze**
Einlochmontage ETA Zulassung
Edelstahl Anschlageinrichtung,
z.B. L3-BE-PRO600-24 o. glw.
geprüft nach DIN EN 795:2012, CEN / TS 16415:2017.
Mit europäisch technischer Zulassung (ETA)!
Befestigung durch Einschlagen in gerissenem und
ungerissenem Beton.
Beton ≥ C20/25
Anschlageinrichtung: Ø 24 mm.
Verstärkt als End- und Kurvenhalter für
Seilsicherungssysteme.
Max. 3 Personen.
Dachaufbau: ca. 350 mm.
Inkl. aufgelaserten DataMatrixCode (DMC) zur
eindeutigen Identifizierung des Produktes sowie
Befestigungsmaterial.
Menge: 4,000 Stck
DIN276_18: 363

**1.6.120 Edelstahl Anschlageinrichtung, Zwischenstützen**
Einlochmontage ETA Zulassung
Edelstahl Anschlageinrichtung,
z.B. L3-BE-PRO-600-16 o. glw.
geprüft nach DIN EN 795:2012, Typ A und DIN CEN/TS
16415:2017.
Mit europäisch technischer Zulassung (ETA).
Befestigung durch Einschlagen in gerissenem und
ungerissenem Beton.
Beton ≥ C20/25.
Anschlageinrichtung: Ø 16 mm.
Max. 3 Personen.
Dachaufbau: ca. 350 mm.
Inkl. aufgelaserten DataMatrixCode (DMC) zur
eindeutigen Identifizierung des Produktes sowie
Befestigungsmaterial.
Menge: 1,000 Stck
DIN276_18: 363

**1.6.130 Spezial-Edelstahlseil, 6mm, 30 m**
Spezial-Edelstahlseil - 30 Meter
6 mm Seilsicherungssystem
30 m Edelstahlseil (6 mm), geprüft nach
EN795:2012 und CEN / TS 16415:2017!
Mit allgemeiner bauaufsichtlicher Zulassung
gem. Z-14.9-786
Aus besonders robustem V4A-Stahl gefertigt.
Geeignet für Seilsicherungssysteme
Gewicht: 152 g / m.
Inkl. aufgewalztem Gabelkopf.
Menge: 1,000 Stck
DIN276_18: 363

**1.6.140 Spannelement**
Spannelement
6 mm Seilsicherungssysteme
Edelstahl-Endbefestigung (Gabelkopf).
Geprüft nach EN795:2012
und CEN / TS 16415:2017!
Aus besonders robustem V4A-Stahl gefertigt.
Geeignet für Seilsicherungssysteme
Mit integrierter Spannvorrichtung
Inkl. fortlaufender Seriennummer
Menge: 1,000 Stck
DIN276_18: 363

**1.6.150 Kraftbegrenzer**
Zubehör
Begrenzung der auftretenden Kräfte bei 2 Personen
auf max. 8,3 kN.
Geprüft nach EN 795:2012 und CEN / TS 16415:2017!
Materialgüte: Edelstahl, V4A.
Inkl. Kettenglied
Menge: 2,000 Stck
DIN276_18: 363

**1.6.160 Flexibles, voll überfahrbares Kurvenelement**
für 6 mm Seilsicherungssysteme
Flexibles, voll überfahrbares Kurvenelement aus
besonders robustem V4A – Edelstahl. Stufenlos von 0° -
90° einfach von Hand einstellbar.
In allen Richtungen drehbar.
Geeignet für Seilsicherungssystem
Montage auf Anschlageinrichtungen.
Inkl. Befestigungsmaterial.
Menge: 2,000 Stck
DIN276_18: 363

**1.6.170 Edelstahl Seilzwischenhalter**
für 6 mm Seilsicherungssysteme
Edelstahl Seilzwischenhalter.
Voll überfahrbarer Seilzwischenhalter aus besonders
robustem V4A – Edelstahl für Seilsicherungssysteme
Überfahrbar mit Gleitern usw.
Montage auf Anschlageinrichtungen
Inkl. Befestigungsmaterial
Menge: 1,000 Stck
DIN276_18: 363

**1.6.180 Systemschild**
Systemschild
Vorgeschriebene Kennzeichnung für Seilsicherungssysteme
Abgewinkelt zur Befestigung auf Anschlageinrichtungen
Menge: 1,000 Stck
DIN276_18: 363

**1.6.190 Gleiter**
Seilgleiter
Abnehmbarer Seilgleiter aus hochfestem
Aluminiumbronze
für überfahrbare Seilsicherungssysteme (6 und 8 mm).
Automatische Schließung.
Sichert 1 Person gem. DIN EN 795:2012.
Inkl. fortlaufender Seriennummer.
Menge: 2,000 Stck
DIN276_18: 363

*Hinweis: +++persönliche Schutzausrüstung und Aufbewahrungsschrank+++*
Überfahrbares Seilsicherungssystem auf Hauptdach
Untergrund: Holz (Brettsperrholzdecke)

Alle nachfolgend aufgeführten Positionen
einschl. Montage, Dokumentation, Einweisung und Zertifizierung.

**1.6.200 Persönliche Schutzausrüstung**
Persönliche Schutzausrüstung
Setbestandteile:
Auffanggurt ABS Comfort (nach EN 361:2002).
Verbindungsmittel (5 m) mit Seilkürzer zum stufenlosen
Regulieren und integriertem Bandfalldämpfer.
Profi-Bandschlinge mit Abriebschutz.
Robuste Schutztasche.
Menge: 2,000 Stck
DIN276_18: 363

**1.6.210 Aufbewahrungsschrank**
Metallschrank zur Aufbewahrung für PSA-Sets und
Zubehör (Helm, temporäres Sicherungsseil etc.).
Maße: 650 x 400 x 350 mm.
Inkl. Trockenstange zum Aufhängen der Ausrüstung.
Beinhaltet 2 Schlüssel.
Farbe: RAL 3002 (rot).
Menge: 1,000 Stck
DIN276_18: 363

#### Abschnitt 1.7 Sonstiges

**1.7.10 Rückbau provisorisches Kantholz**
Rückbau und seitliche Lagerung des provisorischen Kantholzes an der Innenseite der Dachauskragung. Das Kantholz dient bis zum Beginn der Dachdecker- und Dachklempnerarbeiten als provisorischer regenschutz.
Kantholz ca. 60x240 mm
Die Entsorgung erfolgt bauseits.
Menge: 150,000 m
DIN276_18: 363

**1.7.20 provisorische Dachentwässerung**
*** Pauschalposition
Herstellen und Rückbauen einer provisorischen
bauzeitlichen Dachentwässerung.
Ausführung mit Kunststoffrohren

Vorhaltung bis zur Inbetriebnahme der endgültigen
Entwässerung
Menge: 1,000 psch
BT: 4&5
DIN276_18: 363

**1.7.30 Wartungswege Betonplatten**
Wartungsweg aus Platten aus Beton,
Maße L/B/D ca. 500/500/50 mm
Verlegung einreihig für Wartungszwecke
Kalkulationsgrundlage 2 Stck Platten je laufendem Meter
Bettung aus Gesteinskörnung Körnung 4/8
aus natürlichen gebrochenen Gesteinskörnungen (Splitt),
Einbauort: Hauptdach und Garage
Menge: 80,000 m
BT: 4&5
Leistungsbereichkatalog: 080
DIN276_18: 363

**1.7.40 Entwicklungspflege 3 Jahre, extensive Begrünung**
*** Bedarfsposition ohne GB
Entwicklungspflege für die extensive Begrünung der Dachflächen Hauptdach und Garagendach
Menge: 900,000 m2
DIN276_18: 363
